# Pintura elaborada con una dispersión copolímera Aplicarev fondo acrílico de Cementos Capa. Envase: 25 Kg

- Propiedad del archivo: CONSTRUNARIO
- Formato: FIEBDC-3/2012
- Programa: Construnario Versión 3.51
- Fecha de los precios: 01/03/2023
- Divisa: EUR

**APLIFONDACR** u Pintura elaborada con una dispersión copolímera Aplicarev fondo acrílico de Cementos Capa. Envase: 25 Kg
Precio: 54.45
aplicaRev Fondo Acrílico es una pintura elaborada con una dispersión copolímera y rica en pigmentos cubrientes de alta calidad. Campo de Aplicación Especialmente estudiado como fondo cubriente y de color antes de la aplicación del aplicaRev Mortero Acrílico, sobre los materiales usados normalmente en construcción.
