# Mortero de renovación de fachadas Aplicatec Renovación de Cementos Capa. Envase: 25 Kg

- Propiedad del archivo: CONSTRUNARIO
- Formato: FIEBDC-3/2012
- Programa: Construnario Versión 3.51
- Fecha de los precios: 01/03/2023
- Divisa: EUR

**APLIRENOVAC** u Mortero de renovación de fachadas Aplicatec Renovación de Cementos Capa. Envase: 25 Kg
Precio: 13.31
Adhesivo de renovación para interior y exterior, a base de cemento de alta resistencia y áridos secos tamizados y seleccionados al que se le han incorporado aditivos y resinas de altas prestaciones. Se emplea como adhesivo de placas de poliestireno (adhesivo en los ETICS) Aislamiento Térmico de las Fachadas por el Exterior. Permeable al vapor de agua. Aplicaciones Revestimientos interiores y exteriores sobre fábrica de ladrillo o bloque de hormigón para la colocación de paneles aislantes de poliestireno. Aplicación manual o con máquina de proyección.
