# Mortero de relleno para anclajes metálicos Aplicatec Grout de Cementos Capa. Envase: 25 Kg

- Propiedad del archivo: CONSTRUNARIO
- Formato: FIEBDC-3/2012
- Programa: Construnario Versión 3.51
- Fecha de los precios: 01/03/2023
- Divisa: EUR

**APLICAGROUT** u Mortero de relleno para anclajes metálicos Aplicatec Grout de Cementos Capa. Envase: 25 Kg
Precio: 9.20
Mortero fluido a base de cemento, de retracción compensada e inicialmente expansivo, altas resistencias mecánicas iniciales y finales y alta adherencia al hormigón. Listo para su empleo con la simple adición de agua. Exento de cloruros. Existe una versión sulforresistente, aplicaTec Grout SR (ver ficha técnica para especificaciones). Código EAN: 8436037165849
