# Mortero de relleno para anclajes metálicos sulforesistente Aplicatec Grout SR de Cementos Capa. Envase: 25 Kg

- Propiedad del archivo: CONSTRUNARIO
- Formato: FIEBDC-3/2012
- Programa: Construnario Versión 3.51
- Fecha de los precios: 01/03/2023
- Divisa: EUR

**APLICAGROUTSR** u Mortero de relleno para anclajes metálicos sulforesistente Aplicatec Grout SR de Cementos Capa. Envase: 25 Kg
Precio: 10.16
Mortero fluido a base de cemento sulforresistente, de retracción compensada e inicialmente expansivo, altas resistencias mecánicas y alta adherencia al hormigón. Especialmente diseñado para zonas costeras por su resistencia al agua de mar y zonas con alto índice de sulfatos. Listo para su empleo con la simple adición de agua. Aplicaciones Anclajes de elementos metálicos, hormigón o de maquinaria. Relleno de bancadas por vertido bajo placas de apoyo. Rellenos de oquedades en el interior de masas de hormigón. Apoyo de vigas en puentes. Fijación de pernos. Refuerzo de elementos de hormigón por encamisado. Para trabajos en terrenos yesíferos. Código EAN: 8436037170751
