# Mortero de anclaje de alta resistencia mecánica Aplicatec Grout AR de Cementos Capa. Envase: 25 Kg

- Propiedad del archivo: CONSTRUNARIO
- Formato: FIEBDC-3/2012
- Programa: Construnario Versión 3.51
- Fecha de los precios: 01/03/2023
- Divisa: EUR

**APLICAGROUTAR** u Mortero de anclaje de alta resistencia mecánica Aplicatec Grout AR de Cementos Capa. Envase: 25 Kg
Precio: 10.65
Mortero fluido a base de cemento, de retracción compensada e inicialmente expansivo, muy altas resistencias mecánicas iniciales y finales y alta adherencia al hormigón. Listo para su empleo con la simple adición de agua. Exento de cloruros. Existe una versión sulforresistente, aplicaTec Grout SR (ver ficha técnica para especificaciones). Aplicaciones Anclajes de elementos metálicos, hormigón o de maquinaria. Relleno de bancadas por vertido bajo placas de apoyo. Rellenos de oquedades en el interior de masas. Apoyo de vigas en puentes. Fijación de pernos. Código EAN: 8436037170768
