# Mortero fluido de alta resistencia para reparación estructural de hormigón Aplicatec Reparación R4 Fluido PCC de Cementos Capa. Envase: 25 Kg

- Propiedad del archivo: CONSTRUNARIO
- Formato: FIEBDC-3/2012
- Programa: Construnario Versión 3.51
- Fecha de los precios: 01/03/2023
- Divisa: EUR

**APLIR4FLUPCC** u Mortero fluido de alta resistencia para reparación estructural de hormigón Aplicatec Reparación R4 Fluido PCC de Cementos Capa. Envase: 25 Kg
Precio: 14.22
Mortero monocomponente a base de cemento, áridos silíceos, aditivos, resinas sintéticas y fibroreforzado. Marcado CE clase R4 para PCC según EN-1504-3 (Productos para la protección y reparación de estructuras de hormigón) Aplicaciones Reparación de la integridad estructural de elementos horizontales de hormigón por vertido directo. Reparación y refuerzo (pilares, columnas, muros….) mediante vertido por encofrado para el aumento de la capacidad portante de las estructuras. Rellenos de coqueras, fi suras, desconchones, baches … Adecuado para trabajos de reparación según el principio 3, método 3.1 y 3.3 de la norma UNE-EN- 1504-9 y para trabajos de refuerzo estructural según el principio 4, método 4.4 de la norma UNE-EN-1504-9. Código EAN: 8436037170775
