# Mortero tixotrópico para reparaciones hormigón estructural Aplicatec reparación fino R3 PCC de Cementos Capa. Envase: 25 Kg

- Propiedad del archivo: CONSTRUNARIO
- Formato: FIEBDC-3/2012
- Programa: Construnario Versión 3.51
- Fecha de los precios: 01/03/2023
- Divisa: EUR

**APLIR3PCC** u Mortero tixotrópico para reparaciones hormigón estructural Aplicatec reparación fino R3 PCC de Cementos Capa. Envase: 25 Kg
Precio: 14.82
Mortero monocomponente a base de cemento sulforresistente, áridos siliceos, humo de sílice y resinas sintéticas. Marcado CE clase R3 para PCC según EN-1504-3 (Productos para la protección y reparación de estructuras de hormigón). Aplicaciones Reparación superficial de piezas prefabricadas. Reparación superficial y nivelación de superficies dañadas de hormigón, en estructuras, pilares, fachadas, etc. Sellado de poros sobre soportes de hormigón y mortero, relleno de coqueras, nidos de grava, etc. Revoque fino sobre hormigón y mortero. Nivelación de soportes antes de colocar cerámica. Adecuado para trabajos de reparación según el principio 3, método 3.1 y 3.3 de la norma UNE-EN-1504-9 y para trabajos de refuerzo estructural según el principio 4, método 4.4 de la norma UNE-EN-1504-9. Código EAN: 8436037165863
