# Revestimiento anticorrosivo activo protector de armaduras Aplicatec Armaduras de Cementos Capa. Envase: 5 Kg

- Propiedad del archivo: CONSTRUNARIO
- Formato: FIEBDC-3/2012
- Programa: Construnario Versión 3.51
- Fecha de los precios: 01/03/2023
- Divisa: EUR

**APLIARMA** u Revestimiento anticorrosivo activo protector de armaduras Aplicatec Armaduras de Cementos Capa. Envase: 5 Kg
Precio: 9.56
Revestimiento de un componente a base de cemento, aditivos inhibidores de la corrosión para proteger el acero, resinas sintéticas y humo de sílice. Aplicaciones Capa de protección preventiva de las armaduras. Protección de las armaduras frente a la corrosión en los trabajos de reparación de hormigón. Código EAN: 8436037170744
