# Mortero industrial para albañilería de uso general Aplicasec M 7,5 de Cementos Capa. Blanco. Envase: 25 Kg

- Propiedad del archivo: CONSTRUNARIO
- Formato: FIEBDC-3/2012
- Programa: Construnario Versión 3.51
- Fecha de los precios: 01/03/2023
- Divisa: EUR

**APLISECBL** u Mortero industrial para albañilería de uso general Aplicasec M 7,5 de Cementos Capa. Blanco. Envase: 25 Kg
Precio: 2.00
Mortero industrial para albañilería de uso general. Mortero compuesto de cemento portland gris o blanco, cal aérea, áridos de granulometría controlada y aditivos que mejoran la trabajabilidad y plasticidad del producto. Mortero para albañilería para uso corriente (G), según UNE EN 998-2. Aplicaciones Fábricas de albañilería (fachadas, muros, pilares, tabiques), rejuntado y trabazón de ladrillo cerámico, bloque de hormigón, piezas de mampostería. Trabajos comunes de albañilería. Código EAN: 8436037164637
