# Tratamiento antihumedades estructurales de Murprotec

- Propiedad del archivo: CONSTRUNARIO
- Formato: FIEBDC-3/2012
- Programa: Construnario Versión 3.51
- Fecha de los precios: 31/03/2022
- Divisa: EUR

**C0904MUR_1** u Tratamiento antihumedades estructurales de Murprotec
La calidad y la eficacia de los tratamientos antihumedad de MURPROTEC siguen hasta hoy sin poder ser superados. Realizamos con éxito más de 13.000 obras cada año, desde viviendas particulares hasta los más prestigiosos monumentos históricos.
