# Tabique móvil RollingWall V84 MN de Notson Acústica. Aislamiento acústico: 36 dB

- Propiedad del archivo: CONSTRUNARIO
- Formato: FIEBDC-3/2012
- Programa: Construnario Versión 3.51
- Fecha de los precios: 10/11/2022
- Divisa: EUR

**V84MN** m2 Tabique móvil RollingWall V84 MN de Notson Acústica. Aislamiento acústico: 36 dB
Tabique móvil RollingWall V84 MN de Notson Acústica. Aislamiento acústico: 36 dB Espesor: 84 mm Altura máxima: 4 m Anchura máxima: 1.215 mm Peso aproximado: 46 kg/m² Tabique móvil RollingWall V84 MN de espesor nominal 84 mm con perfilería oculta formado por estructura portante a base de perfiles de aluminio de 84 mm de anchura, revestida por ambas caras con un sándwich formado por doble tablero de 16 mm y MAD2 de 2 kg/m² colocada entre tableros. Cámara de aire rellena con paneles de fibra mineral de 40 mm de espesor y 40 kg/m² de densidad.
