# Tabique móvil compuestos por vidrio templado 10mm Tabiflex de Notson Acústica

- Propiedad del archivo: CONSTRUNARIO
- Formato: FIEBDC-3/2012
- Programa: Construnario Versión 3.51
- Fecha de los precios: 10/11/2022
- Divisa: EUR

**TABIFLEX** m2 Tabique móvil compuestos por vidrio templado 10mm Tabiflex de Notson Acústica
Tabique móvil compuestos por vidrio templado 10mm Tabiflex de Notson Acústica Espesor: 48 mm Altura máxima: 3 m Anchura máxima: 1.100 mm Peso aproximado: 25 kg/m² Tabique móvil compuestos por vidrio templado 10mm de espesor zócalo superior e inferior de aluminio y fijación por pasador de accionamiento manual.
