# Tabique móvil compuestos por paneles sandwich de 110mm de espesor Acustiflex de Notson Acústica. Aislamiento acústico: 46 dB

- Propiedad del archivo: CONSTRUNARIO
- Formato: FIEBDC-3/2012
- Programa: Construnario Versión 3.51
- Fecha de los precios: 10/11/2022
- Divisa: EUR

**ACUSTFLEX** m2 Tabique móvil compuestos por paneles sandwich de 110mm de espesor Acustiflex de Notson Acústica. Aislamiento acústico: 46 dB
Tabique móvil compuestos por paneles sandwich de 110mm de espesor Acustiflex de Notson Acústica. Aislamiento acústico: 46 dB Espesor: 110 mm Altura máxima: 4500 mm Anchura máxima: 1500 mm Peso aproximado: 40 kg/m2 Tabique móvil compuestos por paneles sandwich de 110mm de espesor formados por doble tablero de aglomerado o DM de 19mm con lana de roca de 60mm y 70kg/m3 en la cámara y lámina asfáltica de 3kg/m2 en las caras interiores. Los módulos se unen entre sí mediante perfiles de aluminio machihembrados con juntas magnéticas y de goma que garantizan la adherencia.
