# Sistema VMC doble flujo unifamiliar de Siber Zone. Alto rendimiento hasta el 90%

- Propiedad del archivo: CONSTRUNARIO
- Formato: FIEBDC-3/2012
- Programa: Construnario Versión 3.51
- Fecha de los precios: 10/11/2022
- Divisa: EUR

**VMCDF** m2 Sistema VMC doble flujo unifamiliar de Siber Zone. Alto rendimiento hasta el 90%
La ventilación de doble flujo es un sistema que asegura la Calidad de Aire, a través de la extracción del aire viciado en las estancias húmedas (cocina, baños, aseos, lavaderos, …) y que simultáneamente asegura la insuflación de aire nuevo filtrado en las estancias secas (salón, comedor, dormitorios,…). GRAN CONFORT TÉRMICO Y AHORRO DE ENERGÍA: • En INVIERNO el aire nuevo recupera las calorías del aire viciado que extraemos de la vivienda, gracias a la presencia de un intercambiador térmico ( 92% de recuperación), ayudando a mantener la temperatura en la vivienda. Cuando hay 5º C en el exterior y 20º C en el interior, el aire nuevo entra a 19ºC. • En VERANO el aire nuevo que entra en la vivienda se enfría gracias al aire viciado que extraemos de la vivienda, gracias a la presencia de un intercambiador térmico ( 92% de recuperación), evitando el recalentamiento de la vivienda. Cuando hay 30º¨C fuera y 21ªC en el interior, el aire nuevo entra a 22ºC solamente, refrescamiento en verano.
