# Sistema VMC Doble Flujo Plurifamiliar de Siber Zone. Alto rendimiento hasta el 90%

- Propiedad del archivo: CONSTRUNARIO
- Formato: FIEBDC-3/2012
- Programa: Construnario Versión 3.51
- Fecha de los precios: 10/11/2022
- Divisa: EUR

**SIBER VMC DF SKY** m2 Sistema VMC Doble Flujo Plurifamiliar de Siber Zone. Alto rendimiento hasta el 90%
Descripción: • Central de ventilación de alto rendimiento térmico con una recuperación de hasta 95%, • Ideal para proyectos nuevos en edificios plurifamiliares, • Adecuado para casas y apartamentos, • Montaje en falso techo o en muro gracias a su diseño compacto y con poco volumen, • Sistema de protección antihielo innovadora, • Capacidad máxima más de 300 m3/h (Tanto para extracción como insuflación). Características: • Ventiladores a caudales constantes patentados, • Sistema de detección de la estación del año con el fin de evitar la apertura del By-Pass en pleno invierno (By-Pass 100% motorizado), • Equipos certificados por el PassivHaus Institute, • Aviso de ensuciamiento y cambio de los filtros, • Funcionamiento silencioso.
