# Sistema de distribución de aire Siber® Pure Air de Siber Zone. Antibacteriana y antiestática

- Propiedad del archivo: CONSTRUNARIO
- Formato: FIEBDC-3/2012
- Programa: Construnario Versión 3.51
- Fecha de los precios: 10/11/2022
- Divisa: EUR

**PURAIR** m2 Sistema de distribución de aire Siber® Pure Air de Siber Zone. Antibacteriana y antiestática
Red en estrella antibacteriana y antiestática – Solución eficaz, rápida y económica para todo tipo de instalación en espacios sin obstáculos. Ventajas • Minimizando las pérdidas de carga, se puede curvar. • Doble capa, lo que permite reducir las pérdidas térmicas y disminuir los ruidos ambientales. • Su pared interior, lisa y antiestática, evita las pérdidas de carga, limita el ensuciamiento y facilita el mantenimiento. • Colocación fácil ( facilidad en cortes y conexiones), fiable y sin escape. • El interior de los conductos es liso, antiestático y antibacteriano para impedir las retenciones de partículas, lo que permite tener un aire más puro. • El sistema de red “pulpo” descarta las transferencias de ruido entre las habitaciones. • Red calidad alimentaria según TÜV.
