# Rejilla impulsión con aletas móviles horizontales con fijación oculta HO 200x100 SF de Tradair. Aluminio anodizado-R-MM

- Propiedad del archivo: CONSTRUNARIO
- Formato: FIEBDC-3/2012
- Programa: Construnario Versión 3.51
- Fecha de los precios: 04/11/2022
- Divisa: EUR

**HO200x100SFAARMM** u Rejilla impulsión con aletas móviles horizontales con fijación oculta HO 200x100 SF de Tradair. Aluminio anodizado-R-MM
Rejilla impulsión con aletas móviles horizontales con fijación oculta, compuerta de regulación manual y marco de montaje. Rejilla Tradair en aluminio de 200 mm de ancho x 100 mm de alto, simple deflexión, con aletas móviles, horizontales, con acabado en aluminio anodizado, satinado natural. Con fijación oculta mediante clips con MM. Compuerta de regulación manual en acero galvanizado, de lamas opuestas. Marco de montaje en acero galvanizado. Consultar con el departamento comercial Para otros acabados anodizados o lacados. Tamaños disponibles hasta 2000 x 300 mm.
