# Conductos alta presión, referencia DAG-A de Daikin

- Propiedad del archivo: CONSTRUNARIO
- Formato: FIEBDC-3/2012
- Programa: Construnario Versión 3.51
- Fecha de los precios: 29/08/2022
- Divisa: EUR

**ADAGADAIK** u Conductos alta presión, referencia DAG-A de Daikin
Unidades interiores FDA125A 1) Optimizado para conseguir la máxima eficiencia en todas las estaciones del año. 2) Bomba de drenaje de serie. 3) Se adapta a cualquier estilo de decoración interior: solo las rejillas de descarga y de aspiración están a la vista. 4) Alta presión disponible. 5) Ventilador Inverter."
