# Kit resistencia eléctrica, referencia 012090W0 de Ferroli

- Propiedad del archivo: CONSTRUNARIO
- Formato: FIEBDC-3/2012
- Programa: Construnario Versión 3.51
- Fecha de los precios: 27/01/2023
- Divisa: EUR

**012090W0** u Kit resistencia eléctrica, referencia 012090W0 de Ferroli
Instalación en UI, en depósito de ACS. Necesario para función antilegionela y para función fotovoltaica.
