# Kit de dos zonas (directa y mezcla), referencia 012091W0 de Ferroli

- Propiedad del archivo: CONSTRUNARIO
- Formato: FIEBDC-3/2012
- Programa: Construnario Versión 3.51
- Fecha de los precios: 27/01/2023
- Divisa: EUR

**012091W0** u Kit de dos zonas (directa y mezcla), referencia 012091W0 de Ferroli
Instalación interior UI. Necesario instalar el kit depósito de inercia 18 litros cuando se instale este kit.
