# Kit conexiones hidráulicas IU, referencia 012092W0 de Ferroli

- Propiedad del archivo: CONSTRUNARIO
- Formato: FIEBDC-3/2012
- Programa: Construnario Versión 3.51
- Fecha de los precios: 27/01/2023
- Divisa: EUR

**012092W0** u Kit conexiones hidráulicas IU, referencia 012092W0 de Ferroli
Kit conexiones hidráulicas UI para instalación a pared posterior de UI.
