# Kit vaso expansión ACS 8 l, referencia 012093W0 de Ferroli

- Propiedad del archivo: CONSTRUNARIO
- Formato: FIEBDC-3/2012
- Programa: Construnario Versión 3.51
- Fecha de los precios: 27/01/2023
- Divisa: EUR

**012093W0** u Kit vaso expansión ACS 8 l, referencia 012093W0 de Ferroli
Kit vaso expansión ACS 8 litros
