# Cronomando modulante sin hilos vía WIFI modelo CONNECT Smart WIFI, referencia 013011XA de Ferroli

- Propiedad del archivo: CONSTRUNARIO
- Formato: FIEBDC-3/2012
- Programa: Construnario Versión 3.51
- Fecha de los precios: 27/01/2023
- Divisa: EUR

**013011XA** u Cronomando modulante sin hilos vía WIFI modelo CONNECT Smart WIFI, referencia 013011XA de Ferroli
CONNECT Smart WI-Fi detectará automáticamente la temperatura ambiente de tu vivienda y la adecuará a la seleccionada en función del tiempo deseado gracias a sus 3 programas disponibles: COMFORT, ECONOMY y FROST PROTECTION. Podrás programar la temperatura durante toda una semana o 24 horas (con rangos mínimos de media hora). Además, dispone diferentes funciones que se adecuarán a tus necesidades: AUTO, OFF, MANUAL y HOLIDAY. En combinación con las calderas de Condensación Ferroli, CONNECT Smart WI-FI realizará un control modulante de la caldera, que se traduce en máximos ahorros económicos por alcanzar el mayor rendimiento posible de la caldera. *Con disponibilidad de soporte para pared y mesa.
