# Control remoto con función cronotermostato, referencia 013054XA de Ferroli

- Propiedad del archivo: CONSTRUNARIO
- Formato: FIEBDC-3/2012
- Programa: Construnario Versión 3.51
- Fecha de los precios: 27/01/2023
- Divisa: EUR

**013054XA** u Control remoto con función cronotermostato, referencia 013054XA de Ferroli
Control remoto con función cronotermostato. Puede controlar hasta 7 uds. CONNECT CRP ZONE. Módulo WIFI integrado. Control vía APP.
