# Central gestión THETA+ completa, referencia 013060X0 de Ferroli

- Propiedad del archivo: CONSTRUNARIO
- Formato: FIEBDC-3/2012
- Programa: Construnario Versión 3.51
- Fecha de los precios: 27/01/2023
- Divisa: EUR

**013060X0** u Central gestión THETA+ completa, referencia 013060X0 de Ferroli
"- 1 sonda externa. - 1 sonda de inmersión (2 m). - 1 sonda de inmersión (5 m). - 2 sondas de contacto (2 m)."
