# Termostato THETA RS-L, referencia 013061X0 de Ferroli

- Propiedad del archivo: CONSTRUNARIO
- Formato: FIEBDC-3/2012
- Programa: Construnario Versión 3.51
- Fecha de los precios: 27/01/2023
- Divisa: EUR

**013061X0** u Termostato THETA RS-L, referencia 013061X0 de Ferroli
"- Precisa gestión de la temperatura ambiente de la zona a controlar. - También puede actuar ocasionalmente como control remoto del sistema. - Conexión mediante 2 hilos bus."
