# Termostato THETA RFF, referencia 013062X0 de Ferroli

- Propiedad del archivo: CONSTRUNARIO
- Formato: FIEBDC-3/2012
- Programa: Construnario Versión 3.51
- Fecha de los precios: 27/01/2023
- Divisa: EUR

**013062X0** u Termostato THETA RFF, referencia 013062X0 de Ferroli
"- Gestión de la temperatura ambiente de la zona a controlar. - Conexión mediante 2 hilos bus."
