# Kit instalación en pared THETA WG 500, referencia 013064X0 de Ferroli

- Propiedad del archivo: CONSTRUNARIO
- Formato: FIEBDC-3/2012
- Programa: Construnario Versión 3.51
- Fecha de los precios: 27/01/2023
- Divisa: EUR

**013064X0** u Kit instalación en pared THETA WG 500, referencia 013064X0 de Ferroli
"- Interruptor ON/OFF. - Totalmente cableado para una fácil conexión. - Con fusible de seguridad 6,3 A."
