# Sonda de inmersión TF A20-50-30 (5 m), referencia 013065X0 de Ferroli

- Propiedad del archivo: CONSTRUNARIO
- Formato: FIEBDC-3/2012
- Programa: Construnario Versión 3.51
- Fecha de los precios: 27/01/2023
- Divisa: EUR

**013065X0** u Sonda de inmersión TF A20-50-30 (5 m), referencia 013065X0 de Ferroli
Sonda de inmersión TF A20-50-30 (5 m)
