# Kit colector hidráulico, referencia 042074X0 de Ferroli. Ida, retorno y gas

- Propiedad del archivo: CONSTRUNARIO
- Formato: FIEBDC-3/2012
- Programa: Construnario Versión 3.51
- Fecha de los precios: 27/01/2023
- Divisa: EUR

| Código | Ud | Descripción |
|---|---|---|
| 042074X0 | u | Kit colector hidráulico, referencia 042074X0 de Ferroli. Ida, retorno y gas |
