# Caldera de gasoil, modelo Atlas D eco 42 UNIT Low NOx (bajas emisiones), referencia 0JHL4YWA de Ferroli

- Propiedad del archivo: CONSTRUNARIO
- Formato: FIEBDC-3/2012
- Programa: Construnario Versión 3.51
- Fecha de los precios: 27/01/2023
- Divisa: EUR

**0JHL4YWA** u Caldera de gasoil, modelo Atlas D eco 42 UNIT Low NOx (bajas emisiones), referencia 0JHL4YWA de Ferroli
Gama disponible en potencias de 25, 37 y 50 kW. Clase energética B según la normativa ErP. Quemador Ferroli Sun G incorporado. Bomba y vaso de expansión incluidos (excepto en el modelo 50). Fácil conexión a un interacumulador. Amplia gama de depósitos opcionales para la caldera de gasoil para calefacción Ferroli Atlas D eco UNIT Low NOx. Conversión opcional en modelo de cámara estanca gracias al kit de cámara estanca Atlas C50016770 (preparado para salida en tubos separados de diámetro 80 o tubo concéntrico de diámetro 80/125). Dispone de panel de mandos digital. Incluye un selector de temperatura de calefacción y un selector de temperatura de agua caliente para controlar el acumulador opcional. También informa sobre la presión del circuito y posibles bloqueos de caldera, entre otros datos.
