# Caldera de gasoil de condensación modelo Atlas D eco 45 Cond UNIT Low NOx para calefacción (bajas emisiones), referencia 0JHW4YWA de Ferroli

- Propiedad del archivo: CONSTRUNARIO
- Formato: FIEBDC-3/2012
- Programa: Construnario Versión 3.51
- Fecha de los precios: 27/01/2023
- Divisa: EUR

**0JHW4YWA** u Caldera de gasoil de condensación modelo Atlas D eco 45 Cond UNIT Low NOx para calefacción (bajas emisiones), referencia 0JHW4YWA de Ferroli
Gama disponible en 33,8 y 44,5 kW. Posibilidad de producción de agua caliente. Para ello, la caldera de gasoil de condensación para calefacción Ferroli Atlas D eco Cond UNIT Low NOx está preparada para una conexión simple con un interacumulador exterior. Condensación mediante recuperador de calor construido en AISI 904: esto garantiza la máxima calidad de los componentes, así como la máxima seguridad y la máxima durabilidad. Amplias posibilidades de añadir elementos de regulación: pueden obtenerse ahorros del 5% adicionales al conectar un cronotermostato con o sin hilos Ferroli. Cuenta con un panel de mandos con pantalla digital con información sobre diversos parámetros. Por ejemplo, la temperatura de calefacción y agua caliente (en el caso de que esté conectado un interacumulador exterior), la presión del circuito o el aviso de posibles bloqueos de la caldera.
