# Caldera de gasoil con acumulador de 100 litros de bajo Nox, modelo Atlas eco 30 K 100 UNIT Low NOx (bajas emisiones), referencia 0LHU3ZWA de Ferroli

- Propiedad del archivo: CONSTRUNARIO
- Formato: FIEBDC-3/2012
- Programa: Construnario Versión 3.51
- Fecha de los precios: 27/01/2023
- Divisa: EUR

**0LHU3ZWA** u Caldera de gasoil con acumulador de 100 litros de bajo Nox, modelo Atlas eco 30 K 100 UNIT Low NOx (bajas emisiones), referencia 0LHU3ZWA de Ferroli
Gama disponible en 25 kW de potencia. Incluye un acumulador vitrificado de 100 litros. Que esté vitrificado signifca que está tratado para evitar la aparición de hongos, bacterias y corrosión. Vaso de expansión y válvula de seguridad para calefacción. Cuenta con dos circuladores: uno para calefacción y otro para agua caliente. Su panel de mandos con pantalla digital incorpora un selector de temperatura de calefacción y ON/OFF, un hidrómetro y un selector de temperatura de agua caliente. Asimismo, cuenta con una pantalla digital con múltiple información, como la temperatura, el bloqueo o el modo de funcionamiento. Accesorio opcional para la caldera de gasoil con acumulador de 100 litros de bajo NOx Ferroli Atlas eco 30 K 100 UNIT Low NOx: kit de vaso de expansión de agua caliente y llave de llenado (C50016760).
