# Caldera de pie de gas de condensación, referencia MACH 450 n de Ferroli

- Propiedad del archivo: CONSTRUNARIO
- Formato: FIEBDC-3/2012
- Programa: Construnario Versión 3.51
- Fecha de los precios: 27/01/2023
- Divisa: EUR

**0MCMNAWA** u Caldera de pie de gas de condensación, referencia MACH 450 n de Ferroli
> PUNTOS FUERTES: - Caldera de condensación de alta potencia con un elevado rango de modulación de hasta 1/40. - Unidad térmica compuesta por una cascada de elementos de aleación de aluminio-silicio diseñados para obtener la máxima eficiencia con una mínima caída de presión en el circuito de agua. Cada una de las unidades de la cascada va completa con grupo de circulación y quemador. - Unidad total de combustión para combustión de microllama con muy baja emisión de contaminantes (Clase 6 según EN 15502-1). El quemador metálico de microfibra puede funcionar con gas natural o GLP. - Sistemas de protección del generador: * Sistema de doble sensor (ida y retorno) para funcionar con una ?T constante (de 0 a 60 ºC). * Sensor de seguridad de gas de combustión. * Interruptor de presión de agua con un límites mínimo de 0,8 bar. - Grupo hidráulico con válvula de 3 vías para el drenaje del agua y flujo con válvula antirretorno. - Cuatro robustas ruedas flotantes equipadas de serie para facilitar la descarga y la movilidad por las instalaciones. Patas ajustables para su colocación. > VENTAJAS DE MACH: - El diseño de MACH permite su instalación al sistema indistintamente a la derecha o a la izquierda y se entrega completo con bridas ciegas. - Configuración de encendido y apagado de los elementos de aleación Al-Si (que pueden encenderse o apagarse en secuencia o trabajar simultáneamente en paralelo) a través del panel del control. - Electrónica en el panel de la máquina para gestionar un sistema de hasta dos zonas directas y una acumulación de ACS. - Generador con RANGO NOMINAL certificado para ajustar la potencia generada a las necesidades del sistema, con lo que se incrementa la eficiencia y se preserva la mecánica de la máquina. - Los módulos se pueden controlar y dirigir remotamente: * Regulación de potencia o temperatura con señal de 0-10 V. * Señalización de alarma de bloqueo para mayor seguridad y restablecimiento del funcionamiento. * Protocolos de comunicación OPENTHERM (OT).
