# Caldera de pie, modelo ROOF TOP FORCE B 80 n, referencia 0MDDCTKA de Ferroli. Homologada como equipo autónomo de generación de calor (ROOF TOP). Potencia: 77W. Gas Natural

- Propiedad del archivo: CONSTRUNARIO
- Formato: FIEBDC-3/2012
- Programa: Construnario Versión 3.51
- Fecha de los precios: 27/01/2023
- Divisa: EUR

**0MDDCTKA** u Caldera de pie, modelo ROOF TOP FORCE B 80 n, referencia 0MDDCTKA de Ferroli. Homologada como equipo autónomo de generación de calor (ROOF TOP). Potencia: 77W. Gas Natural.
Conjunto de calderas de pie homologadas como Equipo Autónomo de Generación de calor (ROOF TOP) con potencias hasta 900 kW, formada por calderas con cuerpo de aluminio-silicio. • Homologados para instalación en intemperie, sin necesidad de realizar sala de calderas. • Los Equipos Autónomos de Generación de Calor de Condensación obtienen los máximos rendimientos 4 estrellas (HHHH), pudiendo llegar al 108% en instalaciones diseñadas para ellos. • Incorpora Bomba de Alta Eficiencia clase A. • La instalación de equipos eficientes contribuye a cuidar el entorno y a un desarrollo sostenible, limitando la emisión de partículas contaminantes, tanto CO2 (responsables del llamado “efecto invernadero”) como NOx (responsable efecto denominado “lluvia ácida”). • Los equipos autónomos de generación de calor de condensación Roof Top Force B, tienen la gran ventaja de servirse módulo a módulo, con las grandes ventajas que ello representa: > Facilidad de manipulación por peso y medidas de cada módulo, > No se necesita grúa para realizar instalaciones de hasta 900 kW. • Además, debido a la ausencia de elementos de secundario se da una total libertad de diseño de instalación al proyectista o instalador, siendo sumamente fácil adaptarse a cualquier situación de instalación: nueva o existente.
