# Caldera de pie, modelo ROOF TOP FORCE B 900 n, referencia 0MDDWTKA de Ferroli. Homologada como equipo autónomo de generación de calor (ROOF TOP). Potencia: 888 W. Gas Natural

- Propiedad del archivo: CONSTRUNARIO
- Formato: FIEBDC-3/2012
- Programa: Construnario Versión 3.51
- Fecha de los precios: 27/01/2023
- Divisa: EUR

**0MDDWTKA** u Caldera de pie, modelo ROOF TOP FORCE B 900 n, referencia 0MDDWTKA de Ferroli. Homologada como equipo autónomo de generación de calor (ROOF TOP). Potencia: 888 W. Gas Natural.
Conjunto de calderas de pie homologadas como Equipo Autónomo de Generación de calor (ROOF TOP) con potencias hasta 900 kW, formada por calderas con cuerpo de aluminio-silicio. • Homologados para instalación en intemperie, sin necesidad de realizar sala de calderas. • Los Equipos Autónomos de Generación de Calor de Condensación obtienen los máximos rendimientos 4 estrellas (HHHH), pudiendo llegar al 108% en instalaciones diseñadas para ellos. • Incorpora Bomba de Alta Eficiencia clase A. • La instalación de equipos eficientes contribuye a cuidar el entorno y a un desarrollo sostenible, limitando la emisión de partículas contaminantes, tanto CO2 (responsables del llamado “efecto invernadero”) como NOx (responsable efecto denominado “lluvia ácida”). • Los equipos autónomos de generación de calor de condensación Roof Top Force B, tienen la gran ventaja de servirse módulo a módulo, con las grandes ventajas que ello representa: > Facilidad de manipulación por peso y medidas de cada módulo, > No se necesita grúa para realizar instalaciones de hasta 900 kW. • Además, debido a la ausencia de elementos de secundario se da una total libertad de diseño de instalación al proyectista o instalador, siendo sumamente fácil adaptarse a cualquier situación de instalación: nueva o existente.
