# Caldera de pie de condensación de alta potencia, modelo ÓPERA 125 n, referencia 0RBM7AWA de Ferroli. Potencia: 123,9. Gas Natural. Tiro forzado

- Propiedad del archivo: CONSTRUNARIO
- Formato: FIEBDC-3/2012
- Programa: Construnario Versión 3.51
- Fecha de los precios: 27/01/2023
- Divisa: EUR

**0RBM7AWA** u Caldera de pie de condensación de alta potencia, modelo ÓPERA 125 n, referencia 0RBM7AWA de Ferroli. Potencia: 123,9. Gas Natural. Tiro forzado
? Intercambiador de combustión en acero inoxidable AISI 316Ti, con diseño vertical y sección transversal helicoidal. ? Unidad de combustión con emisiones de clase 6 según EN 15502-1. Pueden funcionar con Gas Natural y GLP. ? Sistemas de protección del generador: Sensor de sistema doble (ida y retorno) para operar con ?T constante (ajustable hasta 60 °C) / Sensor de seguridad en salida de gases / Interruptor de presión de agua con umbral mínimo a 0,8 bar. ? Circuito de aire / gas de combustión con succión en el punto de instalación y válvula de retención integrada en ventilador. ? Cuatro robustas ruedas flotantes equipadas de serie para facilitar la descarga y la movilidad por las instalaciones. Pies regulables integrados en la unidad de rueda. ? Consigue una de las eficiencias estacionales más altas de su categoría: ?s 94 %. Combinado con el control remoto de modulación y la sonda exterior (opcional), alcanza la clase de eficiencia superior A+. ? El gran volumen de agua del generador permite que la caldera se conecte al sistema sin la necesidad de dispositivos de separación y permite una ?t de diseño muy alta. ? Gestión de los módulos montados en batería con sistema MAESTRO/ESCLAVO autoconfigurable. ? Configuración de encendido y apagado de los generadores (que pueden encenderse o apagarse en secuencia o trabajar simultáneamente en paralelo) a través del panel del generador MAESTRO. > Electrónica en el panel de la máquina para gestionar un sistema con dos zonas directas y una acumulación de ACS o sistemas con temperaturas diferenciadas (directa y mezclada) en combinación con la unidad de control de temperatura FZ4 B. > Generador con RANGO NOMINAL certificado para ajustar la potencia generada a las necesidades del sistema, con lo que se incrementa la eficiencia y se preserva la mecánica de la máquina. ? Los módulos se pueden controlar y operar remotamente: Regulación de la potencia o la temperatura con señal 0 - 10 V / Señalización de alarma de bloqueo por seguridad y para reanudar la operación / Protocolos de comunicación OPENTHERM (OT) y MODBUS parametrizables. ? El control electrónico con microprocesador de la combustión permite una modulación de 1/5 en el generador único y una modulación de 1/15 para la configuración máxima (3 x 320 módulos montados en batería).
