# Bluehelix Top RRT 34K 50 N/P de Ferroli

- Propiedad del archivo: CONSTRUNARIO
- Formato: FIEBDC-3/2012
- Programa: Construnario Versión 3.51
- Fecha de los precios: 27/01/2023
- Divisa: EUR

**0T3T3AWA** u Bluehelix Top RRT 34K 50 N/P de Ferroli.
Caldera de Condensación para Calefacción y A.C.S. con potencia útil de 34,7 kW. Producción de A.C.S con acumulador en Acero Inox. de 50 litros MC2: Multi Combustion Control: Sistema inteligente “Gas Adaptive” que supervisa y optimiza automáticamente la combustión incluso al variar las condiciones de entrada de gas y aire. M.G.R: Metano GLP Ready Mediante una sencilla configuración, la caldera es capaz de trabajar tanto a Gas Natural como a GLP sin necesidad de utilizar kits de conversión añadidos. Clase 6 NOx: mínimas emisionaes contaminantes Acorde a lo previsto con el reglamento ErP del 26.09.2018 (emisiones NOx < 56 mg/kWh). Rango de modulación 1:12 (mínimo consumo). Máximas opciones de adaptarse a las necesidades de consumo de la instalación. Eficiencia estacional: 94%. Alcanza una eficiencia estacional de calefacción de las más altas de su categoría. Sistema de Protección de Humos con válvula antirrevoco en su interior, que permite instalar la caldera directamente en sistemas colectivos en sobrepresión. Sistema antilegionella, mediante temporización programable. Vaso de expansión, tanto en calefacción, como en A.C.S. By-pass de serie
