# Caldera mural de condensación, referencia BLUEHELIX ALPHA 34 C n/glp de Ferroli

- Propiedad del archivo: CONSTRUNARIO
- Formato: FIEBDC-3/2012
- Programa: Construnario Versión 3.51
- Fecha de los precios: 27/01/2023
- Divisa: EUR

**0TPF7AWA** u Caldera mural de condensación, referencia BLUEHELIX ALPHA 34 C n/glp de Ferroli
> Caldera con intercambiador primario monocircuito de acero inoxidable, sin juntas ni soldaduras, que mantiene una alta eficiencia incluso en sistemas antiguos. > MC2: Multi Combustion Control, el nuevo sistema de combustión con tecnología Gas-Adaptive patentada para adaptarse mejor a las condiciones cambiantes de las tomas de gas (p. ej., fluctuaciones o caídas de presión). > M.L.R: Metano, GLP, Aire propanado Ready, con una sencilla configuración, la caldera está lista para funcionar con metano o GLP sin necesidad de kits de conversión adicionales. > Producción instantánea de agua caliente sanitaria con un intercambiador de placas exclusivo. > Interfaz de usuario con pantalla y teclas multifunción para ajustar y configurar los parámetros. > By-pass en calefacción de serie > Configuración para sistema solar: configurado para la producción de agua caliente sanitaria en combinación con sistemas solares. > Conducción de humos: especialmente adecuado para trabajar con salidas de gases especiales que requieran chimeneas de 50 mm de diámetro. > Mínima emisión de partículas contaminantes (clase 6 conforme a EN 15502-1). > Modo operativo de temperatura variable mediante la sonda exterior (opcional). > El circulador modulante de bajo consumo (ErP Ready - Clase A) > Clase A+ : (para mod. 28C y 34C) combinado con el mando a distancia modulante CONNECT, alcanza la máxima clase de eficiencia A + (escala de G a A+++). > Interfaz de usuario con pantalla y teclas multifunción para ajustar y configurar los parámetros. > Control digital de llama con tres intentos de encendido si el funcionamiento se bloquea debido a un fallo en la detección de llama (mod. metano). > Lugar de instalación: también en exteriores, en un lugar parcialmente protegido hasta -5 ºC de serie. > Carcasa desmontable de tres piezas para facilitar el mantenimiento y las inspecciones. > S.P.H.: Sistema de Protección de Humos. Se puede instalar un accesorio opcional para humos (041106X0 - Kit de válvula de retención de gases de escape) fuera de la caldera que permite conectarla fácilmente a sistemas de gases colectivos presurizados (p. ej., en restructuraciones). Código EAN: 8028693885171
