# Quemador de gasóleo, Low NOX de 2 etapas, modelo Sun G/2 PRO 30/2, referencia 0U3SCAXA. Potencia térmica (kW): 147-379

- Propiedad del archivo: CONSTRUNARIO
- Formato: FIEBDC-3/2012
- Programa: Construnario Versión 3.51
- Fecha de los precios: 27/01/2023
- Divisa: EUR

**0U3SGAXA** u Quemador de gasóleo, Low NOX de 2 etapas, modelo Sun G/2 PRO 30/2, referencia 0U3SCAXA. Potencia térmica (kW): 147-379
- Regulación externa de cabeza de quemador - Con carcasa
