# Quemador de gasóleo Low NOx, 1 etapa, modelo COMPACT ECO 6, referencia 0U3T8AXA de Ferroli. Potencia térmica kW: 26,2-64,3

- Propiedad del archivo: CONSTRUNARIO
- Formato: FIEBDC-3/2012
- Programa: Construnario Versión 3.51
- Fecha de los precios: 27/01/2023
- Divisa: EUR

**0U3T8AXA** u Quemador de gasóleo Low NOx, 1 etapa, modelo COMPACT ECO 6, referencia 0U3T8AXA de Ferroli. Potencia térmica kW: 26,2-64,3
- Caudal (kg/h): 2,2 - 5,4 - Potencia térmica kW: 26,2 - 64,3 - Gama quemadores LOW NOx - Regulación externa de cabeza de quemador - Con carcasa - Gama R con precalentador
