# Captador solar plano selectivo de alto rendimiento mediante energía solar térmica, modelo ECOTOP VHM 2.7 N, referencia 0XDP2KXA

- Propiedad del archivo: CONSTRUNARIO
- Formato: FIEBDC-3/2012
- Programa: Construnario Versión 3.51
- Fecha de los precios: 27/01/2023
- Divisa: EUR

**0XDP2KXA** u Captador solar plano selectivo de alto rendimiento mediante energía solar térmica, modelo ECOTOP VHM 2.7 N, referencia 0XDP2KXA
Captador solar para energía solar térmica. Indicado para producción de agua caliente, calentamiento de piscinas, calefacción de baja temperatura, fancoils y refrigeración por absorción. Óptima utilización en toda la Península Ibérica. Pueden conectarse hasta 8 captadores por batería mediante 4 conexiones roscadas. Cubierta de vidrio templado de bajo contenido en hierro (inferior al 0,005%) de 3,2 mm de espesor. Carcasa exterior de aluminio. Superficie de absorción de aluminio con recubrimiento selectivo y con tratamiento de óxido de titanio. Placa colectora de tubos de cobre. Aislamiento de lana de roca de 40 mm de espesor. Conexiones de entrada y salida de 3/4" (4 conexiones). Garantía de 5 años contra defectos de fabricación. Certificaciones Pruebas de certificaciones realizadas por ITW (el colector solar plano Ferroli Ecotop VHM N cumple la norma UNE-EN ISO 9806:2014 sobre captadores solares térmicos). Contraseña de Certificación de la Dirección General de Política Energética y Minas. Rendimiento El rendimiento de un captador se define como el cociente entre la energía obtenida del captador y la energía máxima posible generada. La fórmula es: µ=Qu/(A x l) Qu= Energía útil en el captador (W) A= Área de referencia (m2) I= Irradiación solar (W/m2) La curva de rendimiento homologada del colector solar plano Ecotop VHM se define por tres coeficientes y está referida normalmente al área de apertura: El factor de ganancia (o factor de eficiencia): µ0. Coeficiente global de pérdidas de primer grado a1. Coeficiente global de pérdidas de segundo grado a2.
