# Radiador de módulos de aluminio extruido con gran potencia de radiación, modelo TAL 2 - 1400, referencia 16503020 de Ferroli. 2 elementos. 1400 mm

- Propiedad del archivo: CONSTRUNARIO
- Formato: FIEBDC-3/2012
- Programa: Construnario Versión 3.51
- Fecha de los precios: 27/01/2023
- Divisa: EUR

**16503020** u Radiador de módulos de aluminio extruido con gran potencia de radiación, modelo TAL 2 - 1400, referencia 16503020 de Ferroli. 2 elementos. 1400 mm
Formado por cabezales de aluminio fundido y barras de aluminio extruido con aleaciones especiales que garantizan una alta resistencia a la corrosión. A la vez, reducen el peso del radiador de módulos TAL, lo que hace que la instalación sea extremadamente fácil. A los cabezales se les somete a un ciclo especial de lavado y a un tratamiento superficial antes de pintarlos mediante anaforesis. Los cabezales van unidos con barras cortadas a medida con una máquina semiautomática específica de alta presión. Luego se sellan con un adhesivo especial. Se monta en fábrica únicamente en módulos indivisibles de 2 (radiador de módulos Ferroli TAL 2) o 3 elementos (Ferroli TAL 3). Cada uno de ellos está disponible en 6 alturas diferentes, con unas separaciones desde el centro que oscilan entre 1.000 y 2.000 mm. Los módulos se prueban uno a uno con una presión de 13 bar y admiten una presión máxima de trabajo de 10 bar. Cada módulo se pinta en color blanco RAL9010 con polvos de epoxi-poliéster y luego se calienta en un horno a temperatura controlada. El accesorio kit de niplos permite montar los módulos de 2 o 3 elementos en cualquier composición en función de las necesidades. Es reversible hacia arriba y hacia abajo (pero no la parte delantera con respecto a la trasera). Puede usarse tanto en sistemas tradicionales como en sistemas monotubo. Este equipo de calefacción se presenta embalado en plástico y metido dentro de una caja de cartón.
