# Insert de leña, modelo Fiorella 700, referencia 1A9007007 de Ferroli. Para calefacción mediante biomasa

- Propiedad del archivo: CONSTRUNARIO
- Formato: FIEBDC-3/2012
- Programa: Construnario Versión 3.51
- Fecha de los precios: 27/01/2023
- Divisa: EUR

**1A9007007** u Insert de leña, modelo Fiorella 700, referencia 1A9007007 de Ferroli. Para calefacción mediante biomasa
El insertable de leña Ferroli Fiorella está equipado con un ventilador integrado con interruptor on/off, que permite: Mayor superficie calefactable. Estabilidad de la temperatura: mejor confort en la estancia. Máximo aprovechamiento de la carga de leña. Autolimpieza del vidrio panorámico gracias al aprovechamiento del aire secundario, el que sirve para completar la combustión. Función Hot-Start: evita el envío de aire frío a la estancia en los momentos previos al encendido. Mínimo consumo y fácil mantenimiento Gracias a su cámara de convección (insertable) es posible un mayor aprovechamiento de la potencia calorífica de la madera (calor por radiación y convección). El consumo de leña se adapta de forma precisa a las necesidades de la estancia. Esto ocurre gracias a la regulación del aire primario, el que entra en contacto directo con el combustible. Las grandes dimensiones del cajón para la recogida de cenizas facilitan enormemente el mantenimiento del insert de leña Fiorella.
