# Estufa de pellets canalizable, modelo Diadema, referencia 1B2140097 de Ferroli. Para estancias de hasta 72 m2

- Propiedad del archivo: CONSTRUNARIO
- Formato: FIEBDC-3/2012
- Programa: Construnario Versión 3.51
- Fecha de los precios: 27/01/2023
- Divisa: EUR

**1B2140097** u Estufa de pellets canalizable, modelo Diadema, referencia 1B2140097 de Ferroli. Para estancias de hasta 72 m2
Estufa de pellets Ferroli canalizable para calefactar estancias de hasta 72 metros cuadrados. Al ser canalizable, es capaz de distribuir el calor por 3 espacios distintos de manera simultánea. El trabajo con pellets como combustible la convierte en una alternativa cómoda y económica para proporcionar calefacción. Gracias a una estética cuidada y elegante y a un diseño vanguardista, puede integrarse en cualquier lugar. También puede aprovecharse para decorar la estancia en la que se instale. Tiene acabado en mayólica. Código EAN: 8028693817950
