# Estufa de biomasa (pellet), modelo Penélope HR, referencia 1B2170137 de Ferroli. Para estancias de hasta 102 m2

- Propiedad del archivo: CONSTRUNARIO
- Formato: FIEBDC-3/2012
- Programa: Construnario Versión 3.51
- Fecha de los precios: 27/01/2023
- Divisa: EUR

**1B2170137** u Estufa de biomasa (pellet), modelo Penélope HR, referencia 1B2170137 de Ferroli. Para estancias de hasta 102 m2
Consumo de pellet modulante en función de la temperatura elegida y la alcanzada. Alto rendimiento: hasta el 95,35%. Potencia de 12,72 kW. Contenedor de pellets de gran capacidad: 20 kg. Esto permite una recarga de pellets cada tres días. Es posible programar el funcionamiento de la estufa de pellets Ferroli Penélope HR a las horas deseadas. Características del panel de control digital integrado Selección de la temperatura que se quiera tener en la estancia. Indicación de posibles bloqueos. Cronotermostato semanal (programador horario de funcionamiento). Modulación del consumo de pellets dependiendo de la temperatura seleccionada y la alcanzada. Código EAN: 8028693828192
