# Caldera de pellets gama Carina, modelo AT 23, referencia 1B3500277 de Ferroli. Potencia: 23 kW

- Propiedad del archivo: CONSTRUNARIO
- Formato: FIEBDC-3/2012
- Programa: Construnario Versión 3.51
- Fecha de los precios: 27/01/2023
- Divisa: EUR

**1B3500217** u Caldera de pellets gama Carina, modelo AT 23, referencia 1B3500277 de Ferroli. Potencia: 23 kW
Rendimiento de hasta el 95,28%. Potencia nominal de hasta 23 kW. Dispone de bomba de alta eficiencia energética, válvula de seguridad y vaso de expansión. Modulación en el consumo de pellets dependiendo de la temperatura que se elija y la que se alcance. Programador diario-semanal de funcionamiento. Contenedor de pellets con capacidad de 30 y 40 kg incorporado en la termoestufa de pellets para calefacción y agua caliente Ferroli Carina AT 18 / AT 23. Esto significa que la recarga debe hacerse cada tres días.
