# Termoestufa de pellets, modelo Termo Módena, referencia 1B3620117 de Ferroli. Para estancias de hasta 98 m2

- Propiedad del archivo: CONSTRUNARIO
- Formato: FIEBDC-3/2012
- Programa: Construnario Versión 3.51
- Fecha de los precios: 27/01/2023
- Divisa: EUR

**1B3620117** u Termoestufa de pellets, modelo Termo Módena, referencia 1B3620117 de Ferroli. Para estancias de hasta 98 m2
Equipada con bomba de circulación, vaso de expansión de calefacción y válvula de seguridad. Consumo modulante de pellets en función de la temperatura indicada y la alcanzada. Permite programar el funcionamiento a las horas seleccionadas. Rendimientos de hasta el 91,69%. Potencia de 11,6 kW. Recarga de pellets cada dos días gracias a la amplia capacidad del contenedor: 21,5 kg. Dispone de todos los elementos de seguridad existentes, como el termostato de seguridad contra el retorno de la llama al alimentador de pellets, el presostato y la válvula antideflagramiento. También permite dirigir al exterior la toma de aire para combustión. Así, la termoestufa de pellets Ferroli Termo Módena reproduce parcialmente el modo en el que funcionan las calderas estancas. Incorpora una bomba de alta eficiencia. Características del panel de control digital integrado Elección de la temperatura que se quiera para la habitación. Modulación del consumo de pellets, que depende tanto de la temperatura seleccionada como de la alcanzada. Señalización de posibles bloqueos. Cronotermostato semanal (programador horario de funcionamiento). Código EAN: 802869383485
