# Termoestufa de pellets, modelo Termo Novara, referencia 1B3630177de Ferroli. Para estancias de hasta 140 m2

- Propiedad del archivo: CONSTRUNARIO
- Formato: FIEBDC-3/2012
- Programa: Construnario Versión 3.51
- Fecha de los precios: 27/01/2023
- Divisa: EUR

**1B3630177** u Termoestufa de pellets, modelo Termo Novara, referencia 1B3630177de Ferroli. Para estancias de hasta 140 m2
Contenedor de pellets de 22 kg. Su gran capacidad permite recargarlo cada dos días. Incluye válvula de seguridad, vaso de expansión de calefacción y bomba de circulación. Rendimientos de hasta el 92,78%. Potencia de 17 kW. Modulación del consumo de pellets según la temperatura seleccionada y la alcanzada. Posibilidad de programar la termoestufa de pellets para suelo radiante y radiadores Ferroli Termo Novara para que trabaje a las horas deseadas. Capaz de reproducir parcialmente la forma en la que las calderas estancas trabajan si se conduce al exterior la toma de aire para combustión. Además, está equipada con todos los elementos de seguridad que existen. Cuenta con presostato, válvula antideflagramiento y termostato de seguridad contra retorno de llama al alimentador de pellet, entre otros dispositivos. Dispone de una bomba de alta eficiencia. Características del panel de control digital integrado Permite indicar la temperatura que se desea que se alcance en la habitación. Consumo modulante de pellets teniendo en cuenta la temperatura seleccionada y la alcanzada. Señalización de posibles bloqueos. Cronotermostato semanal (programador horario de funcionamiento). Código EAN: 8028693843492
