# Estufa de biomasa (pellet) en acero, modelo Omega Plus, referencia 1B3610067 de Ferroli. Para estancias de hasta 74 m2

- Propiedad del archivo: CONSTRUNARIO
- Formato: FIEBDC-3/2012
- Programa: Construnario Versión 3.51
- Fecha de los precios: 27/01/2023
- Divisa: EUR

**1B3700097** u Estufa de biomasa (pellet) en acero, modelo Omega Plus, referencia 1B3610067 de Ferroli. Para estancias de hasta 74 m2
Estufa de pellets de acero que difunde un calor seguro y sano en la estancia donde se instale. Dispone de sistemas automáticos de control que garantizan que la combustión sea completa y el rendimiento térmico sea ideal. Cuenta con dispositivos de seguridad que aseguran un funcionamiento sin riesgos para los usuarios y para el aparato. Instalado según las normas, funciona con cualquier condición climática exterior. No obstante, en situaciones críticas como viento fuerte o heladas pueden actuar los dispositivos de seguridad que apagan la estufa de pellets de acero Ferroli Omega Plus. Trabaja de manera exclusiva con pellets. Con potencia nominal de 9,29 kW para calefactar una vivienda de hasta 74 m2, garantiza un volumen máximo calefactable de 265 m3 para viviendas con necesidad térmica de 35 W/m3. Esta cifra puede variar según el aislamiento, el tipo y la zona climática, factores que deben considerarse a la hora de elegir correctamente el equipo. Ahorro de hasta 645€ al año en comparación con otros combustibles. Alto rendimiento: hasta 95,66%. Contenedor de pellets de 18 kg de capacidad, que debe recargarse cada 3 días aproximadamente. Panel de control digital integrado. Código EAN: 8028693864633
